# Alt-Undicht 00815 Wasserloch_Tiefseegraben 1
Leistungsbeschreibung (GAEB 90, DA81)
Projektbezeichnung: Alt-Undicht 00815  Wasserloch_Tiefseegraben 1
Währung: EUR

## Zusätzlicher Text
Nachträgliche Bauteilabdichtung an erdberührten Bauwerken zum Schutz vor
eindringender Feuchtigkeit.

Sehr geehrte Damen und Herren,

vielen Dank für Ihr Interesse an unserer Leistung.
Nachfolgend dürfen wir Ihnen für die gewünschte Leistung unser Angebot
unterbreiten.
Auf der Grundlage der zur Verfügung gestellten Unterlagen, dem gemeinsam
durchgeführten Ortstermin und den dabei visuell und/oder messtechnisch
eruierten Ergebnissen haben wir nachfolgenden Vorschlag nach den
Getifix-Qualitätsrichtlinien für Sie konzipiert.
Zum Nachweis der Fachqualifikation zur Ausführung von
Abdichtungsarbeiten hat der Getifix-Fachbetrieb eine allgemeine
Kenntnisprüfung zu  "Bauwerksabdichtungsarbeiten" in Zusammenarbeit mit
der TÜV Rheinland Group  abgelegt (siehe Anlage zu diesem Angebot).
Außerdem können wir Ihnen versichern, dass die eingesetzen GETIFIX  -
Produkte alle geforderten Prüfungen (Allgemein Bauafsichtliche
Prüfzeugnisse / - Zulassungen; Eignungsnachweise; zusätzliche Ptüfungen)
 mit Erfolg bestanden haben. Bei Bedarf lassen wir Ihnen gern die
gewünschten Unterlagen zukommen.
Über eine Beauftragung würden wir uns freuen. Eine fach- und
termingerechte Ausführung dürfen wir Ihnen schon vorab zusichern.
Sollten Sie noch Fragen haben, stehen wir Ihnen selbstverständlich
jederzeit gern zur Verfügung.

Mit freundlichen Grüßen,

Ihr Getifix-Fachbetrieb für Spezialabdichtungen

Anlage:
- TÜV/Getifix Kenntnisprüfung
- Getifix QualitätsrichtlinieAbdichtung von Kellerwandflächen mit der
kunststoffmodifizierten GETIFIX - Bitumendickbeschichtung KMB 2K plus
- VOB (Teil B)

## Altbau- Wandfläch.abd. m. Getifix KMB 2K
Datum: 01.01.08

### 001 Baustelleneinrichtung und Vorarbeiten

**001.0001 Baustelleneinrichtung**
Baustelleneinrichtung für An- und
Abfahrten sowie für das Einrichten und
Beräumen der Baustelle. Erdarbeiten
sowie eine eventuelle Wasserhaltung in
der Baugrube ist nicht Gegenstand der
Baustelleneinrichtung.
Menge: 1,000 St

**001.0002 Wasserhaltung**
*** Bedarfsposition ohne GB
In das Gebäude eindringendes Wasser
abpumpen. Hierfür sind temporäre
Pumpensümpfe und Rinnen zu erstellen,
welche nach Abschluss der Arbeiten mit
GETIFIX Sperrmörtel HK zu verschließen
sind. Entsprechende Pumpen und Sauger
sind vorzuhalten.

Abrechnung auf Material- und
Arbeitszeitnachweis.

Material:
ca. 1,8 kg/l Hohlraum GETIFIX
Sperrmörtel HK
Menge: 1,000 St

**001.0003 Reinigen Wandflächen**
Reinigen der Wandflächen sowie Bankette
bzw. Fundamentvorsprünge von Erdreich,
Zementleim, Schmutz, Staub, Öl, Fett und
Entfernen von Graten, Mörtelresten,
losen sowie haftungsmindernden Teilen.
Menge: 1,000 m²

**001.0004 Entfernung von Altbitumen**
*** Bedarfsposition ohne GB
Entfernung von Altbitumen im Bereich
des Wand/Sohlen-Anschluss
Mechanisches Entfernen von "alten
Bitumenbeschichtungen" im
Fundamentbereich und mindestens 25 cm
an den aufgehenden Bauteilen.
Menge: 1,000 m

**001.0005 Fehlstellen verschließen**
*** Bedarfsposition ohne GB
Offene Fugen, offene Mörteltaschen und
Ausbruchsstellen > 5 mm mit GETIFIX
Sperrmörtel verschließen.

Verbrauch:
GETIFIX Sperrmörtel HK ca. 1,8 kg/dm3
Menge: 1,000 m²

**001.0006 Stahlbetonsohle anfasen**
*** Bedarfsposition ohne GB
Stahlbetonsohle, außen umlaufend ca. 1,0
cm abschrägen, falls erforderlich.
Menge: 1,000 m²

### 002 Wandflächenabdichtung

**002.0001 Sockelabdichtung**
*** Bedarfsposition ohne GB
Abdichtung des Sockelbereichs bei
vorgesehenem Putzsockel aus GETIFIX
Dichtungsschlämme (starr) (von ca. 20 cm
unterhalb der noch auszuführenden
GETIFIX Bitumendickbeschichtung 2K plus
 bis ca. 30 cm über GOK) im
Schlämmverfahren (in 2 Arbeitsgängen)
ca. 2 mm auftragen, in die letzte Lage
des Schlämmauftrages über OKG frisch in
frisch Spritzbewurf aufbringen.

Verbrauch/m²:
3,0 kg GETIFIX Dichtungsschlämme (starr)

6,0 kg GETIFIX Spritzbewurf
Menge: 1,000 m²

**002.0002 Sockelabdichtung**
*** Bedarfsposition ohne GB
Abdichtung des Sockelbereichs aus
GETIFIX Dichtungsschlämme (flexibel)
(von ca. 20 cm unterhalb der noch
auszuführenden GETIFIX
Bitumendickbeschichtung 2K plus bis ca.
30 cm über GOK) im Schlämmverfahren (in
2 Arbeitsgängen) ca. 2 mm auftragen und
oberflächlich glätten.

Verbrauch/m²:
ca. 3,0 kg GETIFIX Dichtungsschlämme
(flexibel)
Menge: 1,000 m²

**002.0003 Hohlkehle ausbilden**
Anlegen einer Hohlkehle (Radius ca. 5
cm) im Übergangsbereich Wand/Boden sowie
an Wandecken mit GETIFIX Sperrmörtel HK.
Eckbereiche mit Haftschlämme aus GETIFIX
Sperrmörtel HK vorstreichen und mit
GETIFIX Sperrmörtel HK verfüllen und
hohlkehlartig ausbilden.

Verbrauch/m:
ca. 2,2 kg GETIFIX Sperrmörtel HK
Menge: 1,000 m

**002.0004 Rückdurchfeuchtungsschutz**
*** Bedarfsposition ohne GB
Schutz vor rückseitiger Durchfeuchtung
aus dem Baukörper gegen von der
Abdichtungsrückseite her auf die
nachfolgende Abdichtungslage wirkende
Feuchtigkeit mit  GETIFIX
Dichtungsschlämme (starr).

Mit  GETIFIX Dichtungsschlämme (starr)
beschichtete Bereiche benötigen
anschließend keinen GETIFIX Voranstrich.

Beim Lastfall "Bodenfeuchte bzw.
nichtstauendes Sickerwasser" ist ein
Rückdurchfeuchtungsschutz der
Abdichtung im Bereich des Fundaments bis
mindestens 30 cm an der aufgehenden Wand
empfehlenswert.

Beim Lastfall "von außen drückendes
Wasser (Grundwasser) bzw. stauendes
Sickerwasser" ist der
Rückdurchfeuchtungsschutz der
Abdichtung im Bereich des Fundaments bis
bis OK Gelände empfehlenswert.
Materialverbrauch:
ca. 1,5 kg/m² GETIFIX Dichtungsschlämme
(starr)
Menge: 1,000 m²

**002.0005 Voranstrich Wand**
Voranstrich mit GETIFIX Voranstrich,
unverdünnt, aufbringen.
Wurde ein Schutz gegen rückseitige
Durchfeuchtung mit  GETIFIX
Dichtungsschlämme (starr) ausgeführt,
kann auf den Voranstrich verzichtet
werden.

Verbrauch/m²:
ca. 0,1kg GETIFIX Voranstrich
Menge: 1,000 m²

**002.0006 Grundierung auf Altbeschichtungen**
*** Bedarfsposition ohne GB
Grundierung bei bituminösen
Restanhaftungen
Auf die vorbereiteten Flächen einen
Voranstrich mit GETIFIX Bituhaft,
unverdünnt, aufbringen und
vollständig ablüften lassen.
Verbrauch/m²:
ca. 0,150 -0,200 kg GETIFIX Bituhaft
Menge: 1,000 m²

**002.0007 Füllspachtelung Wand - Betonuntergrund**
*** Bedarfsposition ohne GB
Kratz-/Füllspachtelung mit GETIFIX
Bitumendickbeschichtung KMB 2K plus
auftragen.

Verbrauch/m² bei Betonuntergrund:
ca. 1,5 kg GETIFIX
Bitumendickbeschichtung KMB 2K plus
Menge: 1,000 m²

**002.0008 Füllspachtelung Wand - Ziegeluntergrund**
*** Bedarfsposition ohne GB
Kratz-/Füllspachtelung mit GETIFIX
Bitumendickbeschichtung 2K plus
auftragen.

Verbrauch/m² bei Ziegeluntergrund:
ca. 2 kg GETIFIX Bitumendickbeschichtung
2K plus
Menge: 1,000 m²

**002.0009 Abdichtung Wand, Bodenfeuchte und nichtstauendes Sickerwasser**
Flächenabdichtung gegen Bodenfeuchte und
nichtstauendes Sickerwasser nach DIN
18195-4, August 2000, aus der 2-Komp.
kunststoffmodifizierten
Bitumendickbeschichtung GETIFIX
Bitumendickbeschichtung 2K plus (KMB-DIN
18195-2, August 2000) auf die
vorbereiteten Flächen in zwei
Arbeitsgängen aufbringen.
Mindesttrockenschichtdicke 3 mm.

Verbrauch/m²:
mind. 4,0 kg GETIFIX -
Bitumendickbeschichtung KMB 2K plus
Menge: 1,000 m²

**002.0010 Abdichtung Wand, aufstauendes Sickerwasser/drückendes Wasser**
Flächenabdichtung gegen aufstauendes
Sickerwasser nach bzw. gegen Druckwasser
außerhalb der DIN 18195-6, August 2000
aus der 2-Komp. kunststoffmodifizierten
GETIFIX  Bitumendickbeschichtung 2K plus
(KMB DIN 18195-2, August 2000) auf die
vorbereiteten Flächen in zwei
Arbeitsgängen unter mittiger
Einarbeitung des GETIFIX
Armierungsgewebe bei Einhaltung der
Zwischentrocknungszeiten aufbringen.
Mindesttrockenschichtdicke 4 mm.

Verbrauch/m²:
mind. 5,5 kg GETIFIX -
Bitumendickbeschichtung KMB 2K plus
ca. 1,1 m² GETIFIX Putzgewebe  (070)
Menge: 1,000 m²

**002.0011 Rohrdurchführung**
GETIFIX Rohrdurchführungssystem bei dem
Lastfall Bodenfeuchte, nichtstauendes
Sickerwasser und Druckwasser einbauen.
GETIFIX Rohrflansch mit entsprechenden
Durchmessers mit dem Kleber HE auf die
durchgehärtete Außenabdichtung
entsprechend TM applizieren.

Verbrauch:
GETIFIX Rohrflansch 1 Stck.
Kleber HE 1 Stck.
Menge: 1,000 St

### 003 Zusätzliche Leistungen

**003.0001 Anfüllschutz- und Drän-System**
GETIFIX AD-System auf die vollkommen
durchgetrocknete Flächenabdichtung
verlegen und oberhalb der Abdichtung
mechanisch befestigen.

Verbrauch:
ca. 1,05 m²/m² GETIFIX AD-System
Menge: 1,000 m²

**003.0002 Anfüllschutz- und Drän-System Abschlussleiste montieren**
Als Abschluss wird die GETIFIX
AD-System Abschlussleiste montiert. Auf
ausreichende Überlappung der Bahnen ist
zu achten.

Verbrauch:
ca. 1,05 m/m GETIFIX AD-System
Abschlussleiste
Menge: 1,000 m²

**003.0003 Schutz-/Dränschicht Wand**
*** Bedarfsposition ohne GB
Flächenabdichtung mit extrudierten
Polystyrol-Hartschaumplatten
Plattendicke ... cm, nach vollkommener
Durchtrocknung der Flächenabdichtung
versehen. Die Schutzplatten sind im
Hohlkehlbereich schräg abzusägen und
müssen fest auf dem Fundamentvorsprung
aufstehen. Die Platten müssen so
verklebt werden, dass keine Punkt- oder
Linienlasten auf die Abdichtung
einwirken bzw. übertragen werden.

Verbrauch:

ca. 1,5 kg GETIFIX
Bitumendickbeschichtung 2K plus (als
Kleber)
1,05 m² Polystyrol-Hartschaumplatten,
d = .... mm
Menge: 1,000 m²

**003.0004 Kellerlichtschächte**
*** Bedarfsposition ohne GB
Lieferung und Montage von
Kellerlichtschächten einschließlich
Lichtschachtgitter und Sicherungskette
der Größe 100*100*40 cm einschließlich
der Einbindung in die Wandabdichtung,
wobei eine "Druckwasserdichte
Einbindung" nicht erfolgen kann, hierfür
sind spezielle Lichtschächte nötig. Bei
Bedarf gegen Aufpreis lieferbar.
Menge: 1,000 St

### 004 Zusatzleistungen

**004.0001 Stundenlohnarbeiten**
*** Bedarfsposition mit GB
Stundenlohnarbeiten für einen GETIFIX
Fachmann  für unvorhersehbare Arbeiten
Menge: 0,000 h

## Zusätzlicher Text
@1Zusätzliche Technische Vertragsbedingungen

Neubau-Abdichtungsarbeiten mit alternativen Abdichtungssystemen.
Abdichtung von Kellerwandflächen (Sanierung) mit der
kunststoffmodifizierten GETIFIX  Bitumendickbeschichtung 2K plus

Abdichtung von Wandflächen an Neubauten gegen Bodenfeuchte und
nichtstauendes Sickerwasser nach DIN 18195-4, bzw. stauendes
Sickerwasser nach DIN 18195-T6, August 2000, bzw. außerhalb der DIN
18195 beim Lastfall "Druckwasser" mit der kunststoffmodifizierten
GETIFIX  Bitumendickbeschichtung 2K plus entsprechend der "Richtlinie
für die Planung und Ausführung von Abdichtungsarbeiten erdberührter
Bauteile mit kunststoff- modifizierten Bitumendickbeschichtungen"

Abdichtung Lastfall "Bodenfeuchte / Nichtstauendes Sickerwasser" in
Anlehnung an die DIN 18195-T4.
Der Lastfall "Nichtstauendes Sickerwasser" liegt vor, wenn
Kelleraußenwände oder Bodenplatten mit Gründungstiefen bis 3,0 m unter
GOK in durchlässigen Böden bzw. in wenig durchlässigen Böden in
Verbindung mit einer Dränung nach DIN 4095 vorhanden sind.
Weiterhin müssen Bodenart und Geländeform so beschaffen sein, dass kein
Stauwasser zu erwarten ist und der  langjährig ermittelte
Bemessungswasserstand muss mindestens 300 mm unter der Unterkante
Kellersohle liegen.

Abdichtung Lastfall "Druckwasser" bzw. "Aufstauendes Sickerwasser" in
Anlehnung an die DIN 18195-T6.

A) PLANUNG- UND LEISTUNGSBESCHREIBUNG

Bei Planung der Abdichtungsarbeiten sowie vorausgehender und folgender
Bauleistungen sind zu beachten:

1. Abweichend bzw. auch in Ergänzung der  nachfolgenden Richtlinien und
technischen Vorschriften handelt es sich um eine alternative
Ausführungslösung von "Abdichtungen".

2. Regeln der Technik; "Richtlinie für die Planung und Ausführung von
Abdichtungsarbeiten erdberührter Bauteile mit kunststoffmodifizierten
Bitumendickbeschichtungen", "Richtlinie für die Planung und Abdichtung
erdberührter Bauteile mit flexiblen Dichtungsschlämmen" sowie
"Richtlinie für die Planung und Ausführung von Abdichtungen mit
mineralischen Dichtungsschlämmen".
Einschlägige DIN-Vorschriften bei Beton die DIN 1045 "Beton und
Stahlbeton", bei Kellermauerwerk die DIN 1053 "Mauerwerk", sowie die DIN
18195 "Bauwerksabdichtung", die DIN 4095 "Dränung" und die DIN 18550
"Putz" nur soweit diese zutreffend sind.

3. Es gelten weiterhin vom AG zu erbringende Voraussetzungen:
- Eine angebotene Abdichtung gegen "Bodenfeuchte / Nichtstauendes
Sickerwasser" setzt einen entsprechenden durchlässigen Boden oder eine
Dränung nach DIN 4095 voraus. Die Anbindung der vom AN erstellten
Flächendrainage an die Ringdrainage einschließlich der Spül-, Kontroll-
und Übergabeschächte erfolgt bauseits. Die erforderlichen
Genehmigungsverfahren für die Errichtung der Drainage erfolgen ebenfalls
bauseits.
- Eine angebotene Abdichtung gegen "Druckwasser" setzt zusätzlich die
statische Auslegung der Gesamtkonstruktion auf die Belastungen aus dem
Lastfall "Druckwasser" voraus, sinngemäß auch für den Lastfall
"Aufstauendes Sickerwasser".

4. Die angebotene Wandflächenabdichtung setzt eine fachgerecht
ausgeführte Abdichtung der Wandaufstandsflächen sowie die Möglichkeit
eines wasserdichten Anschlusses an eine anderweitig bauseits
abgedichtete Bodenplatte voraus. Die eigentliche Abdichtung der
Bodenplatte sowie der Wandaufstandsflächen ist nicht Gegenstand der
Leistung des Auftragnehmers.

5. Die Planung und Einhaltung von Wärmeschutzmaßnahmen ist vom
Auftraggeber zu erbringen.

6. Die Erstellung und Verfüllung der Baugrube hat fachgerecht zu
erfolgen, es ist besonders darauf zu achten, dass die Perimeterdämmung
bzw. der Anfüllschutz durch Setzungen nicht mitgerissen werden kann.

B) ANGEBOT UND KOSTEN

1. Angebot lt. Leistungsverzeichnis einschließlich der ZTV  sowie der
"VOB Verdingungsordnung für Bauleistungen, neueste Ausgabe,  Teil B DIN
1961".
Die Regelungen der VOB/C "Allgemeine Technische Vertragsbedingungen für
Bauleistungen (ATV) - Abdichtungsarbeiten - DIN 18336" gelten
hinsichtlich der dort genannten und geforderten "gebräuchlichsten
genormten Stoffe und Bauteile" ausdrücklich nicht, da hier eine
Kombinationsabdichtung "WU-Beton-Bodenplatte (bzw. anderweitig
abgedichtete Bodenplatte)  und Alternative Wandflächenabdichtung" nicht
geregelt ist, außerdem sind Kunststoffmodifizierte
Bitumendickbeschichtungen (KMB) für den Lastfall ,,drückendes Wasser
(Grundwasser)'' nicht enthalten.

2. Der Auftraggeber stellt Strom- und Wasser kostenlos zur Verfügung.
Maßnahmen der Wasserhaltung obliegen dem AG.

3. Die endgültige Abrechung erfolgt nach örtlichem Aufmaß, bezogen auf
die Leistungseinheit des Angebotes.

4. Die Ausführung der Leistungen erfolgt ausschließlich durch im GETIFIX
-Verbund angeschlossene Fachfirmen.

5. Für das vorliegende Angebot besteht ein Copyright, damit besteht ein
Vergütungsrecht für die Erbringung dieser planerischen Leistung, wenn
durch andere Auftragnehmer außerhalb des GETIFIX Verbundes nach diesem
Lösungskonzept gearbeitet wird.
Gleichzeitig wird in jedem Fall diesbezüglich eine Haftung jeglicher Art
ausgeschlossen, da keine Einflussnahme auf Arbeiten von Firmen außerhalb
des GETIFIX Verbundes gegeben ist.

C) GEWÄHRLEISTUNG

Es gilt die Festlegung der VOB/B.
Der Bieter gewährleistet entsprechend seinem Angebot (einschließlich der
obigen ZTV) die Einhaltung der handwerklichen und technischen Regeln
sowie Arbeitsschutz- und Umweltschutzvorschriften und die einwandfreie,
fachlich richtige Ausführung.
Der Hersteller gewährleistet Materialqualität und Stoffeigenschaften und
die Eignung für das angegebene Einsatzgebiet.

Der Bieter gewährleistet die Einhaltung der handwerklichen und
technischen Regeln sowie Arbeitsschutz- und Umweltschutzvorschriften und
die einwandfreie, fachlich richtige Ausführung nach den neuesten
Technischen Merkblättern. Der Hersteller gewährleistet Materialqualität
und Stoffeigenschaften und die Eignung für die in den Technischen
Merkblättern angegebenen Einsatzgebiete.

D) Fristen

Das Angebot ist für die Beauftragung befristet gültig bis zum _______.
Wir benötigen z. Zt. einen Vorlauf für die Eintaktung des Auftrages von
_____ Wochen.

Wir hoffen, Ihnen ein interessantes Angebot unterbreitet zu haben, und
würden uns über Ihre Auftragserteilung sehr freuen.

Hiermit bestelle(n) ich (wir) die Leistungen gemäß vorliegendem Angebot:

Unterschrift des Kunden:___________________________________

Empfangsbestätigung:

Hiermit bestätigen wir/ich, die Vertragsgrundlage VOB (Teil B DIN 1861)
als Anlage zu diesem Angebot erhalten und zur Kenntnis genommen zu
haben.

Unterschrift des Kunden  ______________________

___________________  ______________________
Datum  Ort
